# Kit enclavamiento para puertas. Armario ancho 1000 mm de IDE - de IDE Electric

- Propiedad del archivo: CONSTRUNARIO
- Formato: FIEBDC-3/2012
- Programa: Construnario Versión 3.51
- Fecha de los precios: 25/10/2024
- Divisa: EUR

**48518** u Kit enclavamiento para puertas. Armario ancho 1000 mm de IDE - de IDE Electric
Precio: 274.92
Maneta accionamiento: ABS negro. Tiene función de seguridad. obliga a colocar el sistema en posición de bloqueo de los armarios secundarios para poder cerrar la puerta principal. Para obtener el sistema de completo solicitar dos referencias. Accionamiento (48515) y enclavamiento en función de la anchura del armario. Código EAN: 8431044131085 Código eCl@ss 6.0: EC000327
