# Cierre 1/4 de vuelta de palomilla sin llave superficie de IDE - de IDE Electric

- Propiedad del archivo: CONSTRUNARIO
- Formato: FIEBDC-3/2012
- Programa: Construnario Versión 3.51
- Fecha de los precios: 25/10/2024
- Divisa: EUR

**48542** u Cierre 1/4 de vuelta de palomilla sin llave superficie de IDE - de IDE Electric
Precio: 22.77
Carcasa fabricadas en poliamida negra y lengüeta en acero. Llave de aluminio cod.333 incluida (1 ud.). (Ref.: 48550 para repuesto). Código EAN: 8431044162003 Código eCl@ss 6.0: EC000327
