# Tirador de bola para amario, referencia 48545 de IDE - de IDE Electric

- Propiedad del archivo: CONSTRUNARIO
- Formato: FIEBDC-3/2012
- Programa: Construnario Versión 3.51
- Fecha de los precios: 25/10/2024
- Divisa: EUR

**48545** u Tirador de bola para amario, referencia 48545 de IDE - de IDE Electric
Precio: 6.33
MATERIALES: Resina fenólica rellena de madera. Negro brillante. Resistente a la mayoría de productos químicos industriales, aceites, grasas y condiciones meteorológicas adversas, incluyendo la luz ultravioleta. Código EAN: 8431044210698 Código eCl@ss 6.0: EC002625
