# Retenedor de cierre para armarios BIG-INOX de IDE - de IDE Electric

- Propiedad del archivo: CONSTRUNARIO
- Formato: FIEBDC-3/2012
- Programa: Construnario Versión 3.51
- Fecha de los precios: 25/10/2024
- Divisa: EUR

**48576** u Retenedor de cierre para armarios BIG-INOX de IDE - de IDE Electric
Precio: 19.99
Retenedor de cierre para armarios BIG-INOX Código EAN: 8431044284385 Código ETIM 6.0: EC002620
