# Cable H05VV-F, referencia 48606 de IDE. 2x1,5 mm2 (2 m) - de IDE Electric

- Propiedad del archivo: CONSTRUNARIO
- Formato: FIEBDC-3/2012
- Programa: Construnario Versión 3.51
- Fecha de los precios: 25/10/2024
- Divisa: EUR

**48606** u Cable H05VV-F, referencia 48606 de IDE. 2x1,5 mm2 (2 m) - de IDE Electric
Precio: 16.94
Conector hembra para alimentación a red. Cable H05VV-F 2X1,5 MM2 (2 M) Código EAN: 8431044453958 Código ETIM 8.0: EC002623
