# Bisagra estándar 120º, referencia 48626 de IDE - de IDE Electric

- Propiedad del archivo: CONSTRUNARIO
- Formato: FIEBDC-3/2012
- Programa: Construnario Versión 3.51
- Fecha de los precios: 25/10/2024
- Divisa: EUR

**48626** u Bisagra estándar 120º, referencia 48626 de IDE - de IDE Electric
Precio: 38.79
Compatibilidad de gama: ARGENTA PLUS: BIG - FSC - ENL
