# Bisagra 180º derecha, referencia 48628 de IDE. 4 unidades - de IDE Electric

- Propiedad del archivo: CONSTRUNARIO
- Formato: FIEBDC-3/2012
- Programa: Construnario Versión 3.51
- Fecha de los precios: 25/10/2024
- Divisa: EUR

**48628** u Bisagra 180º derecha, referencia 48628 de IDE. 4 unidades - de IDE Electric
Precio: 263.68
Precio a consultar Código EAN: 8431044401157 Código ETIM 8.0: EC002620
