# Tapa cierre superior-inferior para módulo auxiliar 2ud, referencia 48642 de IDE - de IDE Electric

- Propiedad del archivo: CONSTRUNARIO
- Formato: FIEBDC-3/2012
- Programa: Construnario Versión 3.51
- Fecha de los precios: 25/10/2024
- Divisa: EUR

**48642** u Tapa cierre superior-inferior para módulo auxiliar 2ud, referencia 48642 de IDE - de IDE Electric
Precio: 25.74
MATERIALES: Acero laminado RAL7035. Permiten cerrar el frontal del armario. Están disponibles en diferentes tamaños para que el instalador pueda sectorizar el frontal y realizar así aperturas parciales o totales. PARA ARMARIOS TIPO: MEX. Código EAN: 8431044021072 Código eCl@ss 6.0: EC000456
