# Soporte para barra 12x4, referencia 48644 de IDE - de IDE Electric

- Propiedad del archivo: CONSTRUNARIO
- Formato: FIEBDC-3/2012
- Programa: Construnario Versión 3.51
- Fecha de los precios: 25/10/2024
- Divisa: EUR

**48644** u Soporte para barra 12x4, referencia 48644 de IDE - de IDE Electric
Precio: 4.67
Para barras 12x4 mm - Clip M4. Material: acero galvanizado brillante. Código EAN: 8431044486444 Código ETIM 6.0: EC002623
