# Estribo angular, referencia 48651 de IDE. 10u - de IDE Electric

- Propiedad del archivo: CONSTRUNARIO
- Formato: FIEBDC-3/2012
- Programa: Construnario Versión 3.51
- Fecha de los precios: 25/10/2024
- Divisa: EUR

**48651** u Estribo angular, referencia 48651 de IDE. 10u - de IDE Electric
Precio: 15.33
Distancia entre agujeros 60 mm - ángulo 55º - espesor 1,5 mm. Materiales: hierro DC01 acabado en cincado blanco. Código EAN: 8431044486512 Código ETIM 6.0: EC002623
