# Espaciador metálico 80mm M6, referencia 48677 de IDE. 10u - de IDE Electric

- Propiedad del archivo: CONSTRUNARIO
- Formato: FIEBDC-3/2012
- Programa: Construnario Versión 3.51
- Fecha de los precios: 25/10/2024
- Divisa: EUR

**48677** u Espaciador metálico 80mm M6, referencia 48677 de IDE. 10u - de IDE Electric
Precio: 46.20
Destinados a fijar las pantallas de protección, perfiles o barras de toma tierra. Espaciadores hexagonales metálicos macho/hembra. Materiales: fabricados en acero galvanizado. Código EAN: 8431044486772 Código ETIM 6.0: EC002334
