# Soporte embarrado 1/10 TN (2250A), referencia 48685 de IDE - de IDE Electric

- Propiedad del archivo: CONSTRUNARIO
- Formato: FIEBDC-3/2012
- Programa: Construnario Versión 3.51
- Fecha de los precios: 25/10/2024
- Divisa: EUR

**48685** u Soporte embarrado 1/10 TN (2250A), referencia 48685 de IDE - de IDE Electric
Precio: 292.16
Distancia entre centro de fijación laterales: 25 mm. Distancia ajustable entre centros de fijación. Chapa de acero galvanizado reforzado con 2,5 mm de zinc. Tornillos, tuercas y arandelas cincadas. Tres fases + neutro. Barras 10 mm, una por fase. Partes aislantes libres de halógenos. Código EAN: 8431044024066 Código eCl@ss 6.0: EC001166
