# Soporte embarrado 3/10 TN (4500A), referencia 48688 de IDE - de IDE Electric

- Propiedad del archivo: CONSTRUNARIO
- Formato: FIEBDC-3/2012
- Programa: Construnario Versión 3.51
- Fecha de los precios: 25/10/2024
- Divisa: EUR

**48688** u Soporte embarrado 3/10 TN (4500A), referencia 48688 de IDE - de IDE Electric
Precio: 579.39
Distancia entre centro de fijación: 25 mm. Distancia ajustable entre centros de fijación. Chapa de acero galvanizado reforzado con 2,5 mm de zinc. Tornillos M10 en poliamida reforzada libre de halógenos. Tres fases + neutro. Barras 10 mm, una por fase. Partes aislantes libres de halógenos. Código EAN: 8431044066714 Código eCl@ss 6.0: EC001166
