# Kit para interruptor de caja moldeada Atlantic Plus, referencia 48705/300 de IDE. Profundidad de armario: 300 - de IDE Electric

- Propiedad del archivo: CONSTRUNARIO
- Formato: FIEBDC-3/2012
- Programa: Construnario Versión 3.51
- Fecha de los precios: 25/10/2024
- Divisa: EUR

**48705_300** u Kit para interruptor de caja moldeada Atlantic Plus, referencia 48705/300 de IDE. Profundidad de armario: 300 - de IDE Electric
Precio: 119.35
Placa de montaje en acero galvanizado. Tapa de protección en chapa de acero pintado RAL9003 Código EAN: 8431044448534 Código ETIM 8.0: EC002620
