# Bloque repartidor 2 polos, referencia 48720 de IDE. 6 terminales 100A - de IDE Electric

- Propiedad del archivo: CONSTRUNARIO
- Formato: FIEBDC-3/2012
- Programa: Construnario Versión 3.51
- Fecha de los precios: 25/10/2024
- Divisa: EUR

**48720** u Bloque repartidor 2 polos, referencia 48720 de IDE. 6 terminales 100A - de IDE Electric
Precio: 15.43
Máxima temperatura ambiente 40 ºC. Protección: Pantalla con tapa transparente. Auto extinguibles V0. Montados con perfil DIN o con tornillos. Código EAN: 8431044344560
