# Bloque repartidor 4 polos, referencia 48722 de IDE. 10 terminales 125A - de IDE Electric

- Propiedad del archivo: CONSTRUNARIO
- Formato: FIEBDC-3/2012
- Programa: Construnario Versión 3.51
- Fecha de los precios: 25/10/2024
- Divisa: EUR

**48722** u Bloque repartidor 4 polos, referencia 48722 de IDE. 10 terminales 125A - de IDE Electric
Precio: 37.04
Máxima temperatura ambiente 40 ºC. Protección: Pantalla con tapa transparente. Auto extinguibles V0. Montados con perfil DIN o con tornillos. Código EAN: 8431044344584
