# Bandeja basculante para PC, referencia 48776 de IDE - de IDE Electric

- Propiedad del archivo: CONSTRUNARIO
- Formato: FIEBDC-3/2012
- Programa: Construnario Versión 3.51
- Fecha de los precios: 25/10/2024
- Divisa: EUR

**48776** u Bandeja basculante para PC, referencia 48776 de IDE - de IDE Electric
Precio: 91.97
MATERIALES: Acero galvanizado. Bandeja que se fija a la puerta del armario para la colocación de equipos. Para armarios de anchura 800 y 1000 mm es necesario solicitar 2 perfiles PPAP800 o PPAP1000. PARA ARMARIOS TIPO: FSC - ENL - BIG. Código EAN: 8431044040950 Código eCl@ss 6.0: EC002620
