# Porta planos metálico 600, referencia 49386 de IDE - de IDE Electric

- Propiedad del archivo: CONSTRUNARIO
- Formato: FIEBDC-3/2012
- Programa: Construnario Versión 3.51
- Fecha de los precios: 25/10/2024
- Divisa: EUR

**49386** u Porta planos metálico 600, referencia 49386 de IDE - de IDE Electric
Precio: 42.46
MATERIALES: Acero laminado color RAL7035. Para armarios Argenta Plus. Código EAN: 8431044493862 Código eCl@ss 6.0: EC000317
