# Etiqueta alta tensión adhesiva 105x105 de IDE. Bolsa 25 u. - de IDE Electric

- Propiedad del archivo: CONSTRUNARIO
- Formato: FIEBDC-3/2012
- Programa: Construnario Versión 3.51
- Fecha de los precios: 25/10/2024
- Divisa: EUR

**49390** u Etiqueta alta tensión adhesiva 105x105 de IDE. Bolsa 25 u. - de IDE Electric
Precio: 22.33
105x105 mm Código EAN: 8431044493909 Código eCl@ss 6.0: EC001777
