# Armario superficie compacto IP55 2110x730x250 puerta opaca de IDE - de IDE Electric

- Propiedad del archivo: CONSTRUNARIO
- Formato: FIEBDC-3/2012
- Programa: Construnario Versión 3.51
- Fecha de los precios: 25/10/2024
- Divisa: EUR

**55SUP216-288PO** u Armario superficie compacto IP55 2110x730x250 puerta opaca de IDE - de IDE Electric
Precio: 1089.28
Acero laminado RAL9003. Armarios suministrados con bastidor modular sin tapas. Es necesario solicitar las tapas como accesorio para favorecer la versatilidad modular. Armarios suministrados con puerta opaca. Código EAN: 8431044043784 Código eCl@ss 6.0: EC000058
