# Registros de empotrar Puerta RF60 con placa hidrófuga IP43 455x505x22, referencia AE4550RF60 de IDE - de IDE Electric

- Propiedad del archivo: CONSTRUNARIO
- Formato: FIEBDC-3/2012
- Programa: Construnario Versión 3.51
- Fecha de los precios: 25/10/2024
- Divisa: EUR

**AE4550RF60** u Registros de empotrar Puerta RF60 con placa hidrófuga IP43 455x505x22, referencia AE4550RF60 de IDE - de IDE Electric
Precio: 333.31
Para proyectos visados con nuevo reglamento. Con placa hidrófuga incorporada. Empotrar - RF60 - RAL9003. Código EAN: 8431044015439 Código ETIM 6.0: EC000374
