# Registro empotrar lateral abierto placa hidrófuga hueco 520x720x120 IP33, referencia AE5070 de IDE - de IDE Electric

- Propiedad del archivo: CONSTRUNARIO
- Formato: FIEBDC-3/2012
- Programa: Construnario Versión 3.51
- Fecha de los precios: 25/10/2024
- Divisa: EUR

**AE5070** u Registro empotrar lateral abierto placa hidrófuga hueco 520x720x120 IP33, referencia AE5070 de IDE - de IDE Electric
Precio: 118.52
Para proyectos visados con antiguo reglamento (antes del 1 de abril de 2011). Con placa hidrófuga incorporada. Empotrar - IP33 - RAL9003. Código EAN: 8431044275604 Código ETIM 6.0: EC000374
