# Registro superficie estanco con placa hidrófuga 500x700x150 de IDE - de IDE Electric

- Propiedad del archivo: CONSTRUNARIO
- Formato: FIEBDC-3/2012
- Programa: Construnario Versión 3.51
- Fecha de los precios: 25/10/2024
- Divisa: EUR

**AM5070** u Registro superficie estanco con placa hidrófuga 500x700x150 de IDE - de IDE Electric
Precio: 225.42
Con placa hidrófuga incorporada. Superficie - IP55 - RAL7035. Código EAN: 8431044275109 Código ETIM 6.0: EC000374
