# Registro superficie estanco con placa hidrófuga 550x100x150 de IDE - de IDE Electric

- Propiedad del archivo: CONSTRUNARIO
- Formato: FIEBDC-3/2012
- Programa: Construnario Versión 3.51
- Fecha de los precios: 25/10/2024
- Divisa: EUR

**AM55100** u Registro superficie estanco con placa hidrófuga 550x100x150 de IDE - de IDE Electric
Precio: 360.52
Con placa hidrófuga incorporada. Superficie - IP55 - RAL7035. Código EAN: 8431044275208 Código ETIM 6.0: EC000374
