# Acondicionador techo 2050 W, referencia AT2050/230 de IDE - de IDE Electric

- Propiedad del archivo: CONSTRUNARIO
- Formato: FIEBDC-3/2012
- Programa: Construnario Versión 3.51
- Fecha de los precios: 25/10/2024
- Divisa: EUR

**AT2050230** u Acondicionador techo 2050 W, referencia AT2050/230 de IDE - de IDE Electric
Precio: 5115.81
Acondicionador de techo monofásico. Código EAN: 8431044250793 Código ETIM 6.0: EC000855
