# Acondicionador techo 3850 W, referencia AT3850/400 de IDE - de IDE Electric

- Propiedad del archivo: CONSTRUNARIO
- Formato: FIEBDC-3/2012
- Programa: Construnario Versión 3.51
- Fecha de los precios: 25/10/2024
- Divisa: EUR

**AT3850400** u Acondicionador techo 3850 W, referencia AT3850/400 de IDE - de IDE Electric
Precio: 7171.41
Acondicionador de techo monofásico. Código EAN: 8431044250816 Código ETIM 6.0: EC000855
