# Perfil bastidor fijo parcial Rack 19' 9u, referencia BFP19/9U de IDE. Para profundidad 600/800 (2u) - de IDE Electric

- Propiedad del archivo: CONSTRUNARIO
- Formato: FIEBDC-3/2012
- Programa: Construnario Versión 3.51
- Fecha de los precios: 25/10/2024
- Divisa: EUR

**BFP19_9U** u Perfil bastidor fijo parcial Rack 19' 9u, referencia BFP19/9U de IDE. Para profundidad 600/800 (2u) - de IDE Electric
Precio: 71.29
Perfiles de tres pliegues de gran resistencia Troquelados para aparatos de 19'' en dos caras, en el frontal y el lateral del armario Código EAN: 8431044435886 Código ETIM 8.0: EC002518
