# Bandeja extraíble para rack19, referencia BNE19/6060 de IDE. 45x415x450 - de IDE Electric

- Propiedad del archivo: CONSTRUNARIO
- Formato: FIEBDC-3/2012
- Programa: Construnario Versión 3.51
- Fecha de los precios: 25/10/2024
- Divisa: EUR

**BNE19_6060** u Bandeja extraíble para rack19, referencia BNE19/6060 de IDE. 45x415x450 - de IDE Electric
Precio: 239.30
Bandeja extraíble para armario con perfiles de bastidor fijo de 19''. Código EAN: 8431044397382 Código ETIM 8.0: EC002620
