# Bandeja extraíble, referencia BNE6080 de IDE. 45x480x650 - de IDE Electric

- Propiedad del archivo: CONSTRUNARIO
- Formato: FIEBDC-3/2012
- Programa: Construnario Versión 3.51
- Fecha de los precios: 25/10/2024
- Divisa: EUR

**BNE6080** u Bandeja extraíble, referencia BNE6080 de IDE. 45x480x650 - de IDE Electric
Precio: 267.81
Bandeja extraíble para armario de 600 mm de ancho y 800 mm de prof. Código EAN: 8431044397351 Código ETIM 8.0: EC002620
