# Bandeja ajustable 19" 1/2U L-400-600mm de IDE - de IDE Electric

- Propiedad del archivo: CONSTRUNARIO
- Formato: FIEBDC-3/2012
- Programa: Construnario Versión 3.51
- Fecha de los precios: 25/10/2024
- Divisa: EUR

**BNF19-1-2U** u Bandeja ajustable 19" 1/2U L-400-600mm de IDE - de IDE Electric
Precio: 72.43
Compatibilidad de gama: ARGENTA PLUS: ENL, con bastidor fijo o pivotante. Código EAN: 8431044055626
