# Bandeja fija 19" 2U L-250mm de IDE - de IDE Electric

- Propiedad del archivo: CONSTRUNARIO
- Formato: FIEBDC-3/2012
- Programa: Construnario Versión 3.51
- Fecha de los precios: 25/10/2024
- Divisa: EUR

**BNF19-2U_250** u Bandeja fija 19" 2U L-250mm de IDE - de IDE Electric
Precio: 41.44
MATERIALES: Acero cincado. Bandejas fijas o ajustables en profundidad. Toda la tornillería para su montaje esta incluida. PARA ARMARIOS TIPO: ENL con bastidor fijo o pivotante. Código EAN: 8431044058771 Código eCl@ss 6.0: EC002620
