# Bandejas para aplicación PC 600x520 de IDE - de IDE Electric

- Propiedad del archivo: CONSTRUNARIO
- Formato: FIEBDC-3/2012
- Programa: Construnario Versión 3.51
- Fecha de los precios: 25/10/2024
- Divisa: EUR

**BNF6060** u Bandejas para aplicación PC 600x520 de IDE - de IDE Electric
Precio: 59.37
MATERIALES: Acero galvanizado. Para su instalación es necesario solicitar un juego de perfiles PME. PARA ARMARIOS TIPO: FSC - ENL. Código EAN: 8431044124759 Código eCl@ss 6.0: EC002620
