# Bandejas para aplicación PC 600x720 de IDE - de IDE Electric

- Propiedad del archivo: CONSTRUNARIO
- Formato: FIEBDC-3/2012
- Programa: Construnario Versión 3.51
- Fecha de los precios: 25/10/2024
- Divisa: EUR

**BNF6080** u Bandejas para aplicación PC 600x720 de IDE - de IDE Electric
Precio: 73.93
MATERIALES: Acero galvanizado. Para su instalación es necesario solicitar un juego de perfiles PME. PARA ARMARIOS TIPO: FSC - ENL. Código EAN: 8431044124766 Código eCl@ss 6.0: EC002620
