# Bastidor pivotante parcial Rack 19, referencia BPP19/18U de IDE. 18 unidades - de IDE Electric

- Propiedad del archivo: CONSTRUNARIO
- Formato: FIEBDC-3/2012
- Programa: Construnario Versión 3.51
- Fecha de los precios: 25/10/2024
- Divisa: EUR

**BPP1918U** u Bastidor pivotante parcial Rack 19, referencia BPP19/18U de IDE. 18 unidades - de IDE Electric
Precio: 268.63
Para su completa instalación es necesario solicitar dos packs de perfiles de montaje interior reforzado (PMIR) de la profundidad del armario donde vaya a ser instalado. Código EAN: 8431044405346 Código ETIM 8.0: EC002620
