# Caja estanca distribución terminal IP65 416x280x145 ABS Gris ventana transparente - de IDE Electric

- Propiedad del archivo: CONSTRUNARIO
- Formato: FIEBDC-3/2012
- Programa: Construnario Versión 3.51
- Fecha de los precios: 25/10/2024
- Divisa: EUR

**CDN18PTRR** u Caja estanca distribución terminal IP65 416x280x145 ABS Gris ventana transparente - de IDE Electric
Precio: 109.19
MATERIALES LIBRES DE HALÓGENOS. Marco y base en ABS gris RAL 7035. Ventana transparente color Fumé con protección UV. IP65 - Superficie. /RR: Con barras de neutro y tierra. Código EAN: 8431044062822 Código ETIM 6.0: EC001892
