# Cámara embarrado SUP/INF 300x1000x600 de IDE - de IDE Electric

- Propiedad del archivo: CONSTRUNARIO
- Formato: FIEBDC-3/2012
- Programa: Construnario Versión 3.51
- Fecha de los precios: 25/10/2024
- Divisa: EUR

**CE3010060** u Cámara embarrado SUP/INF 300x1000x600 de IDE - de IDE Electric
Precio: 727.39
MATERIALES: Acero laminado RAL7035. Permite la colocación de embarrados fuera del armario principal. Se puede colocar tanto en la parte superior como inferior. Código EAN: 8431044195803 Código ETIM 6.0: EC002530
