# Cámara de embarrado 400x600x800 de IDE - de IDE Electric

- Propiedad del archivo: CONSTRUNARIO
- Formato: FIEBDC-3/2012
- Programa: Construnario Versión 3.51
- Fecha de los precios: 25/10/2024
- Divisa: EUR

**CE406080** u Cámara de embarrado 400x600x800 de IDE - de IDE Electric
Precio: 813.03
MATERIALES: Acero laminado RAL7035. Permite la colocación de embarrados fuera del armario principal. Se puede colocar tanto en la parte superior como inferior. Código EAN: 8431044039527 Código eCl@ss 6.0: EC002530
