# Chasis, referencia CH10080/40 de IDE. 6X38 (288) mod. prof. 400 - de IDE Electric

- Propiedad del archivo: CONSTRUNARIO
- Formato: FIEBDC-3/2012
- Programa: Construnario Versión 3.51
- Fecha de los precios: 25/10/2024
- Divisa: EUR

**CH1008040** u Chasis, referencia CH10080/40 de IDE. 6X38 (288) mod. prof. 400 - de IDE Electric
Precio: 270.26
MATERIALES: Bastidor: Acero galvanizado. Tapa chasis: Chapa de acero pintado RAL7035. Incorpora bastidor, tapa chasis, tornillos de cierre y alzadores. Bolsa de accesorios para montaje incluida. Código EAN: 8431044192826 Código eCl@ss 6.0: EC002625
