# Chasis modular, referencia CH8060/1520 de IDE. Para armario GN806020 M.128 - de IDE Electric

- Propiedad del archivo: CONSTRUNARIO
- Formato: FIEBDC-3/2012
- Programa: Construnario Versión 3.51
- Fecha de los precios: 25/10/2024
- Divisa: EUR

**CH8060_1520** u Chasis modular, referencia CH8060/1520 de IDE. Para armario GN806020 M.128 - de IDE Electric
Precio: 126.19
MATERIALES: Bastidor: Acero galvanizado. Tapa chasis: Chapa de acero pintado RAL7035. Incorpora bastidor, tapa chasis, tornillos de cierre y alzadores. Bolsa de accesorios para montaje incluida. Código EAN: 8431044493565 Código eCl@ss 6.0: EC002625
