# Cuadro provisional obra Pryma IP65 protec. base Schuko 650x504x265 Monofásico 40A - de IDE Electric

- Propiedad del archivo: CONSTRUNARIO
- Formato: FIEBDC-3/2012
- Programa: Construnario Versión 3.51
- Fecha de los precios: 25/10/2024
- Divisa: EUR

**COM40PR67P** u Cuadro provisional obra Pryma IP65 protec. base Schuko 650x504x265 Monofásico 40A - de IDE Electric
Precio: 1080.65
Cuadro provisional obra Pryma IP65 protec. base Schuko 650x504x265 Monofásico 40A Grado de protección del conjunto IP65 En envolvente Pryma IP67 En envolvente Star IP65 En bases de enclavamiento y tipo Schuko IP67 En seta de seguridad IP65 Resistencia al impacto IK08 Resistencia al hilo incandescente En envolvente 650 ºC En tomas de corriente 960 ºC Presión de bola En envolvente 70 ºC En tomas de corriente 125 ºC Rango de temperatura ambiente -25 ºC / +40 ºC Doble aislamiento Clase II Gama de productos Modelos sobre envolvente Pryma IP67: 26-39-52 y 56 módulos de capacidad con ventana transparente. Modelos sobre envolvente Star IP65: 24-30 y 46 módulos de capacidad con ventana transparente. Posibilidad de montaje en cualquier combinación, con bases de enclavamiento montadas y cableadas, bases tipo Schuko IP67, protecciones y seta de emergencia. Monofásicos 40A. Trifásicos 63A. Trifásicos 100A. Trifásicos 125A. Materiales Materiales plásticos libres de halógenos. Cuerpo: ABS color RAL7035. Ventana transparente: PC color fumé, con protección UV. Suministro Se suministran completamente montados según las especificaciones de cada referencia, protegidos con un plástico retráctil e introducidos en un embalaje múltiple de cartón según el número de unidades solicitadas. Código EAN: 8431044416069 Código ETIM 6.0: EC000484
