# Cubierta protectora para rejilla con filtro RF93, referencia CRF93 de IDE - de IDE Electric

- Propiedad del archivo: CONSTRUNARIO
- Formato: FIEBDC-3/2012
- Programa: Construnario Versión 3.51
- Fecha de los precios: 25/10/2024
- Divisa: EUR

**CRF93** u Cubierta protectora para rejilla con filtro RF93, referencia CRF93 de IDE - de IDE Electric
Precio: 60.49
Acero galvanizado, imprimado y pintado Código EAN: 8431044344263 Código ETIM 8.0: EC000331
