# Cofret ip65 sup. módulo adicional liso barras n&t - de IDE Electric

- Propiedad del archivo: CONSTRUNARIO
- Formato: FIEBDC-3/2012
- Programa: Construnario Versión 3.51
- Fecha de los precios: 25/10/2024
- Divisa: EUR

**CSNPLUS_RR** u Cofret ip65 sup. módulo adicional liso barras n&t - de IDE Electric
Precio: 32.32
MATERIALES LIBRES DE HALÓGENOS. Marco y base en ABS gris RAL 7035. Versión lisa con espacio máximo para 3 bases de 32A - IP65 -Superficie. /RR: Con barras de neutro y tierra. Código EAN: 8431044243825 Código ETIM 6.0: EC000379
