# Caja para mecanismos y derivación con tornillo metálico hueco 108x168x50 de IDE - de IDE Electric

- Propiedad del archivo: CONSTRUNARIO
- Formato: FIEBDC-3/2012
- Programa: Construnario Versión 3.51
- Fecha de los precios: 25/10/2024
- Divisa: EUR

**CT1017** u Caja para mecanismos y derivación con tornillo metálico hueco 108x168x50 de IDE - de IDE Electric
Precio: 2.65
MATERIALES LIBRES DE HALÓGENOS. Base: PS negro. Tapa: PS blanco RAL9003 con tornillo metálico. IP33 - Empotrar. Código EAN: 8431044271002 Código ETIM 6.0: EC002601
