# Caja para mecanismos y derivación con tornillo metálico hueco 268x268x66 - de IDE Electric

- Propiedad del archivo: CONSTRUNARIO
- Formato: FIEBDC-3/2012
- Programa: Construnario Versión 3.51
- Fecha de los precios: 25/10/2024
- Divisa: EUR

**CT2727** u Caja para mecanismos y derivación con tornillo metálico hueco 268x268x66 - de IDE Electric
Precio: 7.34
Caja para mecanismos y derivación con tornillo metálico hueco 268x268x66 Grado de protección IP33* Resistencia al impacto IK07* Resistencia al hilo incandescente 650 ºC Rango de temperatura ambiente -5 ºC / +40 ºC Tensión máxima de empleo 1000 V AC / 1500 V DC Doble aislamiento Clase II * Excepto referencia D88 Conforme a la directiva de baja tensión 2014/35/EU. Normas: UNE-EN 60670-1-22 Cajas para mecanismos y derivación de empotrar Ficha técnicaLista de artículosInformación adicionalDescargas Accesorios Gama de productos Caja para mecanismos de 60 mm (Ref D88). Diez modelos de cajas de derivación compuestas por base y tapa ciega. Con posibilidad de tornillo metálico o garra plástica (según modelos). Materiales Materiales plásticos libres de halógenos. Mecanismo: Ref D88 PS negro. Cajas de derivación: Ref D70 y D100 PVC autoextinguible blanco RAL9003. Resto de referencias: Base PS negro, Tapa PS blanco RAL9003. Suministro Las cajas se suministran retractiladas individualmente y en embalaje múltiple de cartón según unidades mínimas de embalaje. Las cajas D88 se suministran por palé. Cantidad mínima por pedido 7680 unidades. Su sistema de almacenamiento permite un ahorro del 20% del espacio. Código EAN: 8431044458403 Código ETIM 6.0: EC002601
