# Caja de mecanismo paredes huecas 1 corona D70 con tornillos (100ud), referencia D70/1K de IDE - de IDE Electric

- Propiedad del archivo: CONSTRUNARIO
- Formato: FIEBDC-3/2012
- Programa: Construnario Versión 3.51
- Fecha de los precios: 25/10/2024
- Divisa: EUR

**D701K** u Caja de mecanismo paredes huecas 1 corona D70 con tornillos (100ud), referencia D70/1K de IDE - de IDE Electric
Precio: 1.38
Caja de mecanismo paredes huecas 1 corona D70 con tornillos (100ud), referencia D70/1K de IDE Datos técnicos Resistencia al hilo incandescente 850 ºC Rango de temperatura ambiente -5 ºC / +40 ºC Tensión máxima de empleo 400 V Materiales PP+TPE autoextinguible. Color: base azul RAL 5002. MATERIALES LIBRES DE HALÓGENOS. Los tornillos para montaje en paredes huecas se suministran montados. Con entradas elásticas de doble inyección. PVC auto extinguible (libre Pb). Base amarilla. Empotrar - paredes huecas. Código EAN: 8431044159010 Código ETIM 6.0: EC002601 Código ETIM 8.0: EC002601
