# Caja distribución IP40 empotrar, referencia DFF36PO/RR de IDE. Pared sólida 2x18 (36) módulos. Regleta N&T - de IDE Electric

- Propiedad del archivo: CONSTRUNARIO
- Formato: FIEBDC-3/2012
- Programa: Construnario Versión 3.51
- Fecha de los precios: 25/10/2024
- Divisa: EUR

**DFF36PO_RR** u Caja distribución IP40 empotrar, referencia DFF36PO/RR de IDE. Pared sólida 2x18 (36) módulos. Regleta N&T - de IDE Electric
Precio: 50.72
MATERIALES PLÁSTICOS LIBRES DE HALÓGENOS Marco y puerta en ABS blanco RAL 9003. Base en PS. Resistencia al hilo incandescente en base de 650 ºC. /RR: Con barras de neutro y tierra incluidas. IP40 - Empotrar paredes convencionales. Código EAN: 8431044313597 Código ETIM 8.0: EC000214
