# Armario distribución de empotrar IP40 660x1120x110 tapas metálicas 168 módulos de IDE - de IDE Electric

- Propiedad del archivo: CONSTRUNARIO
- Formato: FIEBDC-3/2012
- Programa: Construnario Versión 3.51
- Fecha de los precios: 25/10/2024
- Divisa: EUR

**E168M150** u Armario distribución de empotrar IP40 660x1120x110 tapas metálicas 168 módulos de IDE - de IDE Electric
Precio: 176.49
Incorpora: 7 tapas mod.150 mm + 7 raíles DIN. Código EAN: 8431044095066 Código eCl@ss 6.0: EC000456
