# Armario distribución de empotrar IP40 660x520x110 tapas metálicas 72 módulos de IDE - de IDE Electric

- Propiedad del archivo: CONSTRUNARIO
- Formato: FIEBDC-3/2012
- Programa: Construnario Versión 3.51
- Fecha de los precios: 25/10/2024
- Divisa: EUR

**E72M150** u Armario distribución de empotrar IP40 660x520x110 tapas metálicas 72 módulos de IDE - de IDE Electric
Precio: 83.14
Incorpora: 3 tapas mod.150 mm + 2 raíles DIN. Código EAN: 8431044094939 Código eCl@ss 6.0: EC000456
