# Armario distribución de empotrar IP40 660x920x110 tapas metálicas 96 módulos de IDE - de IDE Electric

- Propiedad del archivo: CONSTRUNARIO
- Formato: FIEBDC-3/2012
- Programa: Construnario Versión 3.51
- Fecha de los precios: 25/10/2024
- Divisa: EUR

**E96M200** u Armario distribución de empotrar IP40 660x920x110 tapas metálicas 96 módulos de IDE - de IDE Electric
Precio: 134.01
Incorpora: 4 tapas mod.200 mm + 1 tapa ciega 50 mm + 4 raíles DIN. Código EAN: 8431044094991 Código eCl@ss 6.0: EC000456
