# Enlace+extensión para armarios 1810 mm, referencia EE1810PO/300 de IDE. Puerta opaca. Para amarios de 300 de profundidad - de IDE Electric

- Propiedad del archivo: CONSTRUNARIO
- Formato: FIEBDC-3/2012
- Programa: Construnario Versión 3.51
- Fecha de los precios: 25/10/2024
- Divisa: EUR

**EE1810PO_300** u Enlace+extensión para armarios 1810 mm, referencia EE1810PO/300 de IDE. Puerta opaca. Para amarios de 300 de profundidad - de IDE Electric
Precio: 1072.60
Enlace+extensión para armarios 1810 mm, referencia EE1810PO/300 de IDE. Puerta opaca. Para amarios de 300 de profundidad Código EAN: 8431044421254 Código ETIM 8.0: EC002622
